# Röhrichtmahd Park Babelsberg
Angebotsaufforderung (GAEB DA XML 3.3, DA83)
Projekt: BB_KI...
Währung: EUR
Vergabeart: Öffentliche Ausschreibung
Eröffnung: 30.07.2026 08:30:00
Ende der Zuschlagsfrist: 13.08.2026
Ausführungsbeginn: 01.09.2026
Ausführungsende: 31.08.2027
Erstellt mit: GXML Toolbox V3.3 R20220330, ORCA AVA 27 27.00.00, 08.07.2026

## 00 Röhrichtmahd Park Babelsberg

### Titel 00 Allgemeine Vorbemerkungen

*Hinweis: Vorbemerkungen*
Vorbemerkungen

Bestandteil der Ausschreibungsunterlagen

Die Arbeiten im Park Babelsberg sollen für die Zeit von insgesamt fünf Jahren vergeben werden (2026 bis 2030). Nach der Wertung der Angebote  wird jedoch der Zuschlag an den wirtschaftlichsten Bieter vorerst nur für ein Jahr 2026/2027 erteilt (1. Probejahr). Der Vertrag sieht eine Verlängerungsoption um maximal vier weitere Jahre (2027-2030) unter den Voraussetzungen vor,
dass die Arbeiten stets zur vollsten Zufriedenheit für die Stiftung ausgeführt wurden und die Stiftung über die notwendigen Haushaltsmittel verfügt. Das 2026 vorgelegte Angebot ist ebenfalls Grundlage für die Vertragsverlängerung 2027-2030.

Der Arbeitsort ist mit dem Schlosspark Babelsberg ein historischer Garten, der denkmalrechtlich geschützt ist. Der Auftragnehmer hat dafür zu sorgen, dass Bau- und Gartendenkmäler sowie deren Ausstattung nicht beschädigt werden. Um dies zu gewährleisten ist den Weisungen der örtlichen Verantwortlichen jederzeit nachzukommen.

Der Einsatz von schwerem technischen Gerät auf dem Gelände ist nur begrenzt möglich. Geräte mit mehr als dem angegeben Maximalgewicht von 3,5 t dürfen, sofern im Leistungsverzeichnis und in den Baumaßnahmenbeschreibungen nicht anderes vermerkt ist, nicht eingesetzt werden.
Das Befahren des Gartens außerhalb des zu bearbeitenden Geländes ist nicht gestattet. Es wird während allen Baumaßnahmen ein umsichtiges Verhalten und eine sensible Vorgehensweise gefordert.

Die Maßnahmen sind zu unterschiedlichen Zeiten auszuführen. Vor Beginn jeder Maßnahme hat der Auftragnehmer dies mit dem Fachbereichsleiter bzw. seinem Vertreter rechtzeitig (min. 14 Tage im voraus) anzukündigen und abzustimmen.

*Hinweis: Maßnahmenbeschreibung*
Maßnahmenbeschreibung

Im Südwesten des Parks Babelsberg liegt der Kindermannsee (siehe Lageplan). Er wird aus Grundwasser gespeist und unterliegt den Schwankungen des Havelwasserstandes. Das Gewässer soll durch kontinuierliche Pflegemaßnahmen ein röhrichtbestandener, reich mit Buchten strukturierter See mit offenen Wasserflächen werden. Dabei sind die Wiedergewinnung der vorhandenen Buchten und der Erhalt der offenen Wasserfläche Ziele von Naturschutz und Gartendenkmalpflege gemeinsam. Für den Naturschutz entsteht ein artenreicher Lebensraum, der vielfältigere Strukturen bietet als Großröhrichtflächen. Die Besucher des Schloßparks profitieren von Naturbeobachtungen von Tieren an den Wasserflächen. Durch die Spiegelungen des Parks und besonders des Babelsberges in der offenen Wasserfläche entstehen eindrucksvolle Gartenbilder, die vom Drive aus wieder von den Parkbesuchern erlebt werden können. Der See hat eine Fläche von ca. 1,6ha und ist am Rand, am Damm in der Mitte und in den Buchten stark mit Großröhricht (Schilf - Phragmites australis und Großblättrigem Rohrkolben - Typha latifolia) bewachsen. Der hohe Bewuchs bildet eine enorme Sichtbarriere. Die Wasserfläche ist kaum noch erkennbar. Gleichzeitig vermindert sich der ökologische Wert der Fläche. Ohne Pflegeeingriffe werden bedeutende Vorkommen seltener und geschützter Pflanzenarten von den konkurrenzstarken Arten wie dem Schilf immer mehr verdrängt.
Jährlich werden ca. 1.211 m² Röhricht (siehe Plan) geschnitten. Die Schnittzeiten sind mit Juli und September durch den Naturschutz vorgegeben. Aus artenschutzrechtlichen Gründen erfolgt kurz vor jeder Schnittmaßnahme eine gutachterliche Begehung zum Vorkommen von Tieren im zu bearbeitenden Bereich.
Ziel der mit den Denkmal- und Naturschutzbehörden abgestimmten Pflege ist der Erhalt der offenen Wasserfläche.

Die Uferlinie vom Park zur Havel ist durch einen breiten Röhrichtgürtel bewachsen. Aus gartendenkmalpflegerischen Gründen soll dieser Bewuchs an der Stelle des Geysir dauerhaft unterdrückt bleiben. Durch historische Quellen ist eine Blickbeziehung vom Fenster der Prinzessin Augusta aus dem Schloss zum Fußpunkt des Geysir, wo er aus der Havel aufsteigt, belegt. Daher soll am Ufer des Geysir ein ca. 18 m breiter Streifen Röhricht unterdrückt werden durch eine zweimalige Mahd im Jahr im Juli und September.

An der Parkgrenze unweit des Kindermannsee's befindet sich der a-ha-Graben. A-ha-Gräben sind charakteristische Stilelemente im englischen Landschaftsgarten. Sie stellen eine unsichtbare Parkgrenze in Form eines Grabens dar. Davor befindet sich eine charakteristische Bodenwelle und die Sichten gehen aus dem Park in die Landschaft ohne störende Barriere. Der a-ha-Graben soll abschnittsweise alternierend flach gekrautet werden auf jeweils 50 % der Gesamtänge. Ziel der Maßnahme ist die Erhaltung einer sichtbaren Wasserfläche im a-ha-Graben.

örtliche Gegebenheiten (siehe Fotos)

Die Röhrichtflächen sind teilweise stark durchnässt. Die Maßnahme ist nur mit entsprechenden Spezialgeräten umsetzbar. Das Röhricht soll mit einem Truxorboot geschnitten werden. Vor dem Abtransport des Schnittmaterials muß eine kurze Zwischenlagerung (max. 2 Tage) auf der Wiese erfolgen, um das Wasser ablaufen zu lassenund Tieren die Flucht zu ermöglichen. Weiterhin sind in einigen Bereichen alte Stubben vorhanden. Diese treiben stark aus, so dass bei den Mäharbeiten auch eventuelle Gehölztriebe zu entfernen sind.

Die flache Krautung des a-ha-Grabens ist so zu planen, dass Tiere aus dem Aushubmaterial flüchten können. Flächen zur Zwischenlagerung des Aushubs in unmittelbarer Nähe stehen jedoch nur sehr begrenzt zur Verfügung und müssen nach max. 2 Tagen wieder beräumt werden.

Vor Angebotsabgabe wird eine Besichtigung der Flächen empfohlen.

*Hinweis: Vertragsbedingungen*
Vertragsbedingungen

1. Für die Ausführung sind das Auftragsschreiben, das Leistungsverzeichnis einschl. Maßnahmenbeschreibung und Vorbemerkungen zum Leistungsverzeichnis, die VOB in allen Teilen, alle für die jeweiligen Leistungen gültigen DIN- Normen, Richtlinien und Merkblätter in der bei Angebotsabgabe neuesten Fassung sowie falls nicht anders angegeben die Verarbeitungsvorschriften des Herstellers maßgebend. Ergänzend haben alle bauaufsichtlichen und berufsgenossenschaftlichen Vorschriften Gültigkeit.

2. Wenn nicht gesondert beschrieben, sind alle Materialien der Güteklasse I (1.Wahl) zu kalkulieren und anzubieten. Dem AG sind entsprechende Muster zur Genehmigung vor dem Einbau vorzulegen.
Für sämtliche Lieferungen sowie auch für sämtliche Entsorgungen von Material sind Nachweise zu erbringen.

3. Sofern im Leistungsverzeichnis nicht anders vermerkt, verstehen sich sämtliche Preise frei Baustelle, inklusive Vertragen an Ort und Stelle.

4. Vor Abgabe seines Angebotes hat jeder Unternehmer die im Leistungsverzeichnis beschriebenen Materialien und Arbeitsvorgänge im Hinblick auf seine Erfahrungen zu überprüfen und in Form eines Begleitschreibens auf Unklarheiten oder seiner Erfahrung widersprechende Arbeitsvorgänge oder Materialien hinzuweisen. Eine Begehung des Geländes ist unbedingt anzuraten.

5. Zur Abrechnung sind Mengenermittlungen und Abrechnungszeichnungen/Skizzen anzufertigen. Die Mengenermittlung für die Abrechnung von Boden erfolgt, wenn nicht anders angegeben nach Angaben des Bieters. Die Feststellung der Mengen, soweit sie durch Ausführungszeichnungen und Liefernachweise nicht eindeutig belegbar sind, erfolgt durch das vom Fachbauleiter gemeinsam mit dem Bauleiter des AG vorzunehmende Aufmaß. Der AN hat das Aufmaß rechtzeitig so zu veranlassen, daß erbrachte Leistungen meß- und kontrollierbar sind und durch den Arbeitsfortschritt nicht verdeckt oder schwer überprüfbar werden.

6. Der bei den Arbeiten entstehende Abfall, nicht wiederverwertbare Baumaterialien, Verpackungen sowie die im LV beschriebenen zu räumenden Materialien sind unverzüglich vom Gelände abzutransportieren u. ggfs. in Schuttbehältern des AN zu sammeln und zur freien Verwendung des AN abzufahren, sofern im LV keine andere Leistung vorgeschrieben ist.

7. Der AN ist verpflichtet, einen Fachbauleiter mit Weisungsbefugnis und Sachkenntnis vor Arbeitsbeginn zu benennen und an den regelmäßig stattfindenden Baubesprechungen teilzunehmen. Vor Beginn der Arbeiten ist es notwendig, das Gelände zu überprüfen, um Schäden an Maschinen und Geräten zu vermeiden.

8. Bei Schäden an Bäumen, Pflanzenbeständen und Vegetationsflächen ist, soweit der AN den Schaden zu vertreten hat, Schadensersatz in Anlehnung an das Bewertungsverfahren von W. Koch zu leisten.

9. Stundenlohnarbeiten werden nach Stundenverrechnungssätzen, in denen Lohn- und Gehaltsnebenkosten, Sozialkassenbeiträge, vermögenswirksame Leistungen sowie Gemeinkostenanteile und Gewinn enthalten sind, vergütet. Der Bieter erklärt, daß der Stundenverrechnungssatz unter Beachtung der preisrechtlichen Vorschriften ermittelt wurde und unabhängig von der Anzahl der abgerechneten Stunden gilt. Stundenlohnarbeiten werden nur vergütet, wenn deren Ausführung von der Bauleitung vor Ausführung schriftlich angeordnet wurde.

10. Der Auftragnehmer kann Teilleistungen, die er nicht selbst erbringen kann, im eigenen Namen und für eigene Rechnung an andere Unternehmer (Subunternehmer) vergeben. In diesem Falle hat er für die Leistungen der Nachunternehmer so einzustehen, als würde er sie selbst erbringen. Die Vergabe von Teilleistungen unter Benennung der Leistungen nach Art und Menge ist bereits mit Angebotsabgabe deutlich anzuzeigen. Grundsätzlich sind einzuschaltende Nachunternehmer vor Auftragsvergabe dem Auftraggeber zu benennen. Seine Zustimmung ist abzuwarten.

11. Der vom Bieter angegebene Preis umfaßt alle Leistungen, die zum Erbringen der vollständigen, einwandfreien und dem Stand der Technik entsprechenden Ausführung der einzelnen Leistungspositionen und der Gesamtleistung erforderlich sind (einschl. der Nebenleistungen entspr. der geltenden DIN-Vorschriften).

12. Leistungsort ist ein denkmalgeschützter Garten. Diese Tatsache ist bei allen Ausführungsleistungen - einschl. der Lagerung und des horizontalen und vertikalen Transports von Stoffen und Bauteilen - durch besondere Sorgfalt Rechnung zu tragen.
Der schonende Umgang mit Originalsubstanz gleich welchen Zustandes ist grundsätzlich Pflicht aller an der Bauausführung Beteiligten. Die Auflagen des Denkmalschutzes und die Regeln der Denkmalpflege sind uneingeschränkt zu beachten und einzuhalten. Bei Freilegungs- und Rückbauarbeiten anfallendes Material ist unmittelbar neben der Freilegungs- bzw. Bergungsstelle und getrennt nach Einbauarten zu lagern. Die evtl. Entsorgung erfolgt erst nach Freigabe durch den Bauleiter des AG. Kurzfristige Stillstandzeiten, die durch eine neue Befundsituation an denkmalgeschützten Teilen oder Abschnitten verursacht sind, gehen nicht zu Lasten des AG. Bei längeren Stillstandszeiten und fehlenden Ausgleichsarbeiten ist eine Regelung auf dem Verhandlungswege herbeizuführen.

13. Baustellenunterkünfte und Lagerräume sind nicht vorhanden. Plätze hierfür werden von der örtlichen Bauleitung zugewiesen. Die Position Baustelleneinrichtung umfaßt das Einrichten, Vorhalten der Baustelleneinrichtung und Räumen der Baustelle für sämtliche in der Leistungsbeschreibung aufgeführten Leistungspositionen einschl. evtl. Nachtragspositionen. Brauchwasseranschlüsse sind vorhanden.

Die aus den Vorbemerkungen, der Maßnahmenbeschreibung und den Vertragsbedingungen entstehenden Kosten sind mit den Einheitspreisen abgegolten. Nachforderungen werden nicht anerkannt.

### Titel 01 Baustelleneinrichtung

**01.0001 Baustelleneinrichtung**
Für das Einrichten und Durchführen der zeitlich versetzten Maßnahmen (1. und 2. Rörichtmahd an Geysir und Kindermannsee und Räumung a-ha-Graben) bei Durchführung folgender Leistungen: Antransport, Entladen und Aufbau sämtlicher für die Ausführung der im LV beschriebenen Leistungen erforderlichen Geräte, Maschinen, Transportmittel, Absperrvorrichtungen,  Aufenthaltsräume, Toilettenanlagen und Materialien.  Die Baustelleneinrichtung ist auf dem Gelände der Gärtnerei (siehe Lageplan) aufzubauen. Die Entfernung bis zur Baustelle beträgt zwischen 200m und 800m.
Die Position beinhaltet darüber hinaus das betriebsfertige Vor- und Unterhalten der Baustelleneinrichtung, das Vorhalten der Baugeräte, Maschinen, Transportmittel und Absperrvorrichtungen sowie Materialien, das Vorhalten von Ölschutzmaßnahmen und allen erforderlichen Umweltschutzvorkehrungen für die gesamte Bauzeit, einschl. der Reinigung bzw. Wiederherstellung der durch die Baumaßnahmen beeinträchtigten Straßen, Wege und Plätze sowie die Sicherung der vorhandenen Schächte, Leitungen, Höhenfestpunkte, Grenzpunkte usw. Die Verkehrssicherheit und Sauberhaltung aller öffentlichen Verkehrsflächen einschl. Zu- und Abfahrtsbereiche sowie die Ausweisung der geänderten Wegeführung für Fußgänger muß ständig gewährleistet sein. Die Position beinhaltet weiterhin das Räumen der Baustelle nach Abschluss jeder einzelnen Maßnahme einschl. Abbauen, Laden und Abfahren sowie eine ordnungsgemäße Wiederherstellung der durch die Baustelleneinrichtung beeinträchtigten Flächen. Soweit nicht für bestimmte Leistungen für das Einrichten der Baustelle gesonderte Positionen im LV enthalten sind, gilt die Pauschale für alle Leistungen.
Menge: 1,000 Psch

### Titel 02 Mahdarbeiten

**02.0001 1. Mahd Kindermannsee**
1. Mahd Kindermannsee
Mahd der Röhrichtflächen mit Truxorboot oder gleichwertig. Die Gleichwertigkeit ist mit der Angebotsabgabe durch aussagefähige Unterlagen (mit Produktblatt) nachzuweisen.
Ausführung der Röhrichtmahd mit einem Messermähwerk.
das Röhricht ist unterhalb der Wasseroberfläche über Grund abzumähen.
Entnahme des Schnittgutes und Zwischenlagerung (max. 2 Tage) auf der Wiese
Entsorgung des Schnittgutes, dabei dürfen keine Fahrspuren in den Wiesen entstehen

Zeitpunkt: Juli
Flächengröße: 1.211m²
genaue Flächengrenze: siehe Skizze (wird aktuell vom AG übergeben)

teilweise sehr stark vernässt
teilweise mit alten Stubben bestanden, die auch ausgetrieben sind
dieser Gehölzaustrieb ist ebenfalls zu entfernen und zu entsorgen
Menge: 1211,000 m²

**02.0002 2. Mahd Kindermannsee**
2. Mahd Kindermannsee
Mahd der Röhrichtflächen mit Truxorboot oder gleichwertig. Die Gleichwertigkeit ist mit der Angebotsabgabe durch aussagefähige Unterlagen (mit Produktblatt) nachzuweisen.
Ausführung der Röhrichtmahd mit einem Messermähwerk.
das Röhricht ist unterhalb der Wasseroberfläche über Grund abzumähen.
Entnahme des Schnittgutes und Zwischenlagerung (max. 2 Tage) auf der Wiese
Entsorgung des Schnittgutes, dabei dürfen keine Fahrspuren in den Wiesen entstehen

Entfernung zum Weg ca. 200m

Zeitpunkt: September
Flächengröße: 1.211m²
genaue Flächengrenze: siehe Skizze (wird aktuell vom AG übergeben)

teilweise sehr stark vernässt
teilweise mit alten Stubben bestanden, die auch ausgetrieben sind
dieser Gehölzaustrieb ist ebenfalls zu entfernen und zu entsorgen
Menge: 1211,000 m²

**02.0003 1. Mahd Geysir**
1. Mahd Geysir
Mahd der Röhrichtflächen Truxorboot oder gleichwertig.
Die Gleichwertigkeit ist mit der Angebotsabgabe durch aussagefähige Unterlagen (mit Produktblatt) nachzuweisen.
Ausführung der Röhrichtmahd mit einem Messermähwerk.
Das Röhricht ist unterhalb der Wasseroberfläche über Grund abzumähen.
Entnahme des Schnittgutes und Zwischenlagerung (max. 2 Tage) auf der Wiese
Entsorgung des Schnittgutes, dabei dürfen keine Fahrspuren in den Wiesen entstehen

Entnahme und Entsorgung des Schnittgutes, Entfernung bis zum Weg ca. 50m

Zeitpunkt: Juli
Flächengröße: 80m²
genaue Flächengrenze: siehe Skizze (wird aktuell vom AG übergeben)

teilweise sehr stark vernässt
teilweise mit alten Stubben bestanden, die auch ausgetrieben sind
dieser Gehölzaustrieb ist ebenfalls zu entfernen und zu entsorgen
Menge: 80,000 m²

**02.0004 2. Mahd Geysir**
2. Mahd Geysir
Mahd der Röhrichtflächen mit Truxorboot oder gleichwertig.
Die Gleichwertigkeit ist mit der Angebotsabgabe durch aussagefähige Unterlagen (mit Produktblatt) nachzuweisen.
Ausführung der Röhrichtmahd mit einem Messermähwerk.
Das Röhricht ist unterhalb der Wasseroberfläche über Grund abzumähen.
Entnahme des Schnittgutes und Zwischenlagerung (max. 2 Tage) auf der Wiese
Entsorgung des Schnittgutes, dabei dürfen keine Fahrspuren in den Wiesen entstehen

Entnahme und Entsorgung des Schnittgutes, Entfernung bis zum Weg ca. 50m

Zeitpunkt: September
Flächengröße: 80m²
genaue Flächengrenze: siehe Skizze (wird aktuell vom AG übergeben)

teilweise sehr stark vernässt
teilweise mit alten Stubben bestanden, die auch ausgetrieben sind
dieser Gehölzaustrieb ist ebenfalls zu entfernen und zu entsorgen
Menge: 80,000 m²

### Titel 03 Krautung a-ha-Graben

**03.0001 Mahd der Röhrichtflächen**
Mahd der Röhrichtflächen mit geeignetem Gerät,
das Röhricht ist unterhalb der Wasseroberfläche über Grund abzumähen
Entnahme des Schnittgutes und Zwischenlagerung (max. 2 Tage) auf der Wiese
Entsorgung des Schnittgutes durch den AN, dabei dürfen keine Fahrspuren in den Wiesen entstehen

Zeitpunkt: Mitte September bis Mitte Oktober vor der Grabenräumung
Flächengröße: 400m²
genaue Flächengrenze: siehe Skizze (wird aktuell vom AG übergeben)

teilweise sehr stark vernässt
teilweise mit alten Stubben bestanden, die auch ausgetrieben sind
dieser Gehölzaustrieb ist ebenfalls zu entfernen und zu entsorgen
Menge: 65,000 m

**03.0002 Krautung mit geeignetem Gerät**
Graben krauten mit geeignetem Gerät
max. sind ca. 10 cm Sediment auszuheben
das Sediment ist in den Randbereichen nach Rücksprache mit dem AG kurzfristig abzulagern (max. 2 Tage) um Tieren die Flucht zu ermöglichen

das ausgehobene Material vorsichtig laden und entsorgen.
Es dürfen keine Spuren oder Schäden an den Wiesen entstehen

Ausführungszeit: Mitte September bis Mitte Oktober

Gesamtfläche: 400m²
Gesamtlänge: 65m
genaue Flächengrenze: siehe Plan
Menge: 65,000 m
